# Ferratge per a microobertura de finestra corredissa, sistema 2000 Perimetral i sistema 4200 Perimetral, "CORTIZO", per ventilació mecànica

- Propietat de l'arxiu: CYPE INGENIEROS, S.A.
- Format: FIEBDC-3/2002
- Divisa: EUR
- Costos indirectes: 3.00 %
- IVA: 21.00 %

## I Instal·lacions

### IV Ventilació

#### IVM Ventilació mecànica per a habitatges

**IVM011** U Ferratge per a microobertura de finestra corredissa, sistema 2000 Perimetral i sistema 4200 Perimetral, "CORTIZO", per ventilació mecànica.
Subministre i muntatge de ferratge per a microobertura de finestra corredissa, sistema 2000 Perimetral i sistema 4200 Perimetral, "CORTIZO", per ventilació mecànica. Inclús material auxiliar. Totalment muntat.
Inclou: Replanteig. Col·locació de la ferramenta de microventilació entre el full i el marc de la fusteria.
Criteri d'amidament de projecte: Nombre d'unitats previstes, segons documentació gràfica de Projecte.
Criteri de mesura d'obra: Es mesurarà el nombre d'unitats realment executades segons especificacions de Projecte.

| Codi | Ut | Descripció | Rendiment | Preu | Import |
|---|---|---|---|---|---|
| mt25pfz180a | U | Ferratge per a microobertura de finestra corredissa, sistema 2000 Perimetral i sistema 4200 Perimetral, "CORTIZO". (material) | 1.000 | 1.63 | 1.63 |
| mo018 | h | Oficial 1ª serraller. (mà d'obra) | 0.089 | 23.67 | 2.11 |
| mo059 | h | Ajudant serraller. (mà d'obra) | 0.089 | 20.76 | 1.85 |
| % | % | Costos directes complementaris | 2 % | 5.59 | 0.11 |
|  |  | Costos directes |  |  | 5.70 |
