# Barana de façana, de alumínio

- Propietat de l'arxiu: CYPE Ingenieros S.A.
- Format: FIEBDC-3/2016
- Programa: Generador de preus de la construcció. CYPE Ingenieros, S.A.
- Data: 30/09/2024
- Divisa: EUR
- Costos indirectes: 3 %
- IVA: 21 %

## F Façanes i particions

### FD Defenses

#### FDD Baranes i passamans

**FDD020** m Barana de façana, de alumínio.
Barana de façana en forma recta, de 100 cm d'altura, d'alumini lacat color blanc, "CORTIZO", formada per: bastidor compost de barana superior de perfil rectangular de 51x21 mm i muntants de perfil rectangular de 40x20 mm amb una separació de 100 cm entre si; pany per reblert dels buits del bastidor compost de faixa de vidre laminar, de 3+3 mm, incolor, classificació de prestacions 1B1, segons UNE-EN 12600, aguantat superiorment pel propi perfil del passamans i inferiorment amb un perfil d'acabament, subjecte als muntants amb peces específiques per a això i passamans de perfil el·líptic de 80 mm. Espessor i qualitat del procés de lacat garantit pelsegell QUALICOAT. Inclús platines per a fixació mitjançant cargolat en element de formigó amb tacs d'expansió i cargols d'acer. Elaboració en taller i ajustament final a obra.
Inclou: Marcat dels punts de fixació del bastidor. Presentació del tram de barana de forma que els punts d'ancoratge del bastidor es situïn en els punts marcats. Aplomat i anivellació. Resolució de les unions entre trams de barana. Resolució de les unions al parament. Muntatge d'elements complementaris.
Criteri d'amidament de projecte: Longitud mesurada a eixos, segons documentació gràfica de Projecte.
Criteri de mesura d'obra: Es mesurarà en la direcció del passamans, a eixos, la longitud realment executada segons especificacions de Projecte.

| Codi | Ut | Descripció | Rendiment | Preu | Import |
|---|---|---|---|---|---|
| mt25dbc030a | m | Pilastra rectangular de 40x20 mm, d'alumini lacat color blanc, "CORTIZO", per barana de façana. (material) | 2.1 | 10.59 | 22.239 |
| mt25dbc040a | m | Passamà rectangular de 51x21 mm, d'alumini lacat color blanc, "CORTIZO", per barana de façana. (material) | 1.05 | 4.51 | 4.736 |
| mt25dbc050a | m | Perfil d'alumini lacat color blanc, "CORTIZO", per acabament del vidre, per barana de façana, inclús junta del vidre. (material) | 1.05 | 4.58 | 4.809 |
| mt25dbc010aa | m | Passamans el·líptic de 80 mm, d'alumini lacat color blanc, "CORTIZO", per barana de façana, inclús cargols de fixació, i junta del vidre. (material) | 1.05 | 10.48 | 11.004 |
| mt21ves010aa | m² | Vidre laminar de seguretat, compost per dos llunes de 3 mm de gruix unides mitjançant dues làmines incolores de butiral de polivinil, de 0,38 mm d'espessor cadascuna, classificació de prestacions 1B1, segons UNE-EN 12600. Segons UNE-EN ISO 12543-2 i UNE-EN 14449 (material) | 0.9 | 34.3 | 30.870 |
| mt25dbc110c | U | Kit d'accessoris per a la barana amb bastidor senzill i clavenda de vidre amb perfil d'acabament, sistema Barandilla Classic, "CORTIZO". (material) | 1 | 40.9 | 40.900 |
| mt26aaa023a | U | Ancoratge mecànic amb tac d'expansió d'acer galvanitzat, femella i volandera. (material) | 2 | 1.47 | 2.940 |
| mo011 | h | Oficial 1ª muntador. (mà d'obra) | 0.647 | 29.34 | 18.983 |
| mo080 | h | Ajudant muntador. (mà d'obra) | 0.408 | 25.28 | 10.314 |
| mo055 | h | Oficial 1ª vidrier. (mà d'obra) | 0.216 | 28.33 | 6.119 |
| mo110 | h | Ajudant vidrier. (mà d'obra) | 0.216 | 27.26 | 5.888 |
| % | % | Costos directes complementaris | 2 % | 158.802 | 3.176 |
|  |  | Costos directes |  |  | 161.978 |

Residus:
- col·locació: mt25dbc010aa; factor de residu 0.024
- col·locació: mt21ves010aa; factor de residu 0.011

## Recursos

**mt25dbc030a** m Pilastra rectangular de 40x20 mm, d'alumini lacat color blanc, "CORTIZO", per barana de façana
Dades tècniques: Cost energètic 0.467 MJ; Emissió de CO2 0.023 kg
Residus:
- embalatge: re170203 Plàstic. (component de residu); rendiment 0.004 kg; Codi LER 17 02 03; Massa de l'element 1 kg; Volum 0.001667 m3
- embalatge: re170604 Materials d'aïllament diferents dels especificats en els codis 17 06 01 i 17 06 03. (component de residu); rendiment 0.001 kg; Codi LER 17 06 04; Massa de l'element 1 kg; Volum 0.001667 m3

**mt25dbc040a** m Passamà rectangular de 51x21 mm, d'alumini lacat color blanc, "CORTIZO", per barana de façana
Dades tècniques: Cost energètic 0.440 MJ; Emissió de CO2 0.022 kg
Residus:
- embalatge: re170203 Plàstic; rendiment 0.004 kg
- embalatge: re170604 Materials d'aïllament diferents dels especificats en els codis 17 06 01 i 17 06 03; rendiment 0.001 kg

**mt25dbc050a** m Perfil d'alumini lacat color blanc, "CORTIZO", per acabament del vidre, per barana de façana, inclús junta del vidre
Dades tècniques: Cost energètic 0.440 MJ; Emissió de CO2 0.022 kg
Residus:
- embalatge: re170203 Plàstic; rendiment 0.004 kg
- embalatge: re170604 Materials d'aïllament diferents dels especificats en els codis 17 06 01 i 17 06 03; rendiment 0.001 kg

**mt25dbc010aa** m Passamans el·líptic de 80 mm
Dades tècniques: Cost energètic 81.879 MJ; Emissió de CO2 5.840 kg; Codi LER 17 04 02; Massa de l'element 0.74 kg; Volum 0.000493 m3
Residus:
- embalatge: re170203 Plàstic; rendiment 0.008 kg

**mt21ves010aa** m² Vidre laminar de seguretat
Dades tècniques: Cost energètic 225.087 MJ; Emissió de CO2 16.830 kg; Codi LER 17 02 02; Massa de l'element 15 kg; Volum 0.015 m3
Residus:
- embalatge: re170604 Materials d'aïllament diferents dels especificats en els codis 17 06 01 i 17 06 03; rendiment 0.013 kg

**mt26aaa023a** U Ancoratge mecànic amb tac d'expansió d'acer galvanitzat, femella i volandera
Dades tècniques: Cost energètic 0.725 MJ; Emissió de CO2 0.071 kg; Codi LER 17 04 05; Massa de l'element 0.025 kg; Volum 0.000012 m3
Residus:
- embalatge: re150101 Envasos de paper i cartró. (component de residu); rendiment 0.002 kg; Codi LER 15 01 01; Massa de l'element 1 kg; Volum 0.001333 m3
- embalatge: re170203 Plàstic; rendiment 0.001 kg
