# Barana de façana, de alumínio

- Propietat de l'arxiu: CYPE INGENIEROS, S.A.
- Format: FIEBDC-3/2002
- Divisa: EUR
- Costos indirectes: 3.00 %
- IVA: 21.00 %

## F Façanes i particions

### FD Defenses

#### FDD Baranes i passamans

**FDD020** m Barana de façana, de alumínio.
Barana de façana en forma recta, de 100 cm d'altura, d'alumini lacat color blanc, "CORTIZO", formada per: bastidor compost de barana superior de perfil rectangular de 51x21 mm i muntants de perfil rectangular de 40x20 mm amb una separació de 100 cm entre si; pany per reblert dels buits del bastidor compost de faixa de vidre laminar, de 3+3 mm, incolor, classificació de prestacions 1B1, segons UNE-EN 12600, aguantat superiorment pel propi perfil del passamans i inferiorment amb un perfil d'acabament, subjecte als muntants amb peces específiques per a això i passamans de perfil el·líptic de 80 mm. Espessor i qualitat del procés de lacat garantit pelsegell QUALICOAT. Inclús platines per a fixació mitjançant cargolat en element de formigó amb tacs d'expansió i cargols d'acer. Elaboració en taller i ajustament final a obra.
Inclou: Marcat dels punts de fixació del bastidor. Presentació del tram de barana de forma que els punts d'ancoratge del bastidor es situïn en els punts marcats. Aplomat i anivellació. Resolució de les unions entre trams de barana. Resolució de les unions al parament. Muntatge d'elements complementaris.
Criteri d'amidament de projecte: Longitud mesurada a eixos, segons documentació gràfica de Projecte.
Criteri de mesura d'obra: Es mesurarà en la direcció del passamans, a eixos, la longitud realment executada segons especificacions de Projecte.

| Codi | Ut | Descripció | Rendiment | Preu | Import |
|---|---|---|---|---|---|
| mt25dbc030a | m | Pilastra rectangular de 40x20 mm, d'alumini lacat color blanc, "CORTIZO", per barana de façana. (material) | 2.100 | 10.59 | 22.24 |
| mt25dbc040a | m | Passamà rectangular de 51x21 mm, d'alumini lacat color blanc, "CORTIZO", per barana de façana. (material) | 1.050 | 4.51 | 4.74 |
| mt25dbc050a | m | Perfil d'alumini lacat color blanc, "CORTIZO", per acabament del vidre, per barana de façana, inclús junta del vidre. (material) | 1.050 | 4.58 | 4.81 |
| mt25dbc010aa | m | Passamans el·líptic de 80 mm, d'alumini lacat color blanc, "CORTIZO", per barana de façana, inclús cargols de fixació, i junta del vidre. (material) | 1.050 | 10.48 | 11.00 |
| mt21ves010aa | m² | Vidre laminar de seguretat, compost per dos llunes de 3 mm de gruix unides mitjançant dues làmines incolores de butiral de polivinil, de 0,38 mm d'espessor cadascuna, classificació de prestacions 1B1, segons UNE-EN 12600. Segons UNE-EN ISO 12543-2 i UNE-EN 14449 (material) | 0.900 | 34.30 | 30.87 |
| mt25dbc110c | U | Kit d'accessoris per a la barana amb bastidor senzill i clavenda de vidre amb perfil d'acabament, sistema Barandilla Classic, "CORTIZO". (material) | 1.000 | 40.90 | 40.90 |
| mt26aaa023a | U | Ancoratge mecànic amb tac d'expansió d'acer galvanitzat, femella i volandera. (material) | 2.000 | 1.47 | 2.94 |
| op00ato010 |  | Tornavís. | 1.000 | 0.00 | 0.00 |
| op00tal010 |  | Trepant. | 1.000 | 0.00 | 0.00 |
| op00amo010 |  | Mola o radial. | 1.000 | 0.00 | 0.00 |
| mo011 | h | Oficial 1ª muntador. (mà d'obra) | 0.772 | 29.34 | 22.65 |
| mo080 | h | Ajudant muntador. (mà d'obra) | 0.486 | 25.28 | 12.29 |
| mo055 | h | Oficial 1ª vidrier. (mà d'obra) | 0.257 | 28.33 | 7.28 |
| mo110 | h | Ajudant vidrier. (mà d'obra) | 0.257 | 27.26 | 7.01 |
| % | % | Costos directes complementaris | 2 % | 166.73 | 3.33 |
|  |  | Costos directes |  |  | 170.06 |
