# Dispositiu per a microventilació

- Propietat de l'arxiu: CYPE Ingenieros S.A.
- Format: FIEBDC-3/2016
- Programa: Generador de preus de la construcció. CYPE Ingenieros, S.A.
- Data: 24/01/2025
- Divisa: EUR
- Costos indirectes: 3 %
- IVA: 21 %

## I Instal·lacions

### IV Ventilació

#### IVA Obertures per a ventilació

**IVA011** U Dispositiu per a microventilació.
Ferratge per a microobertura de finestra corredissa, sistema 2000 Perimetral i sistema 4200 Perimetral, "CORTIZO". Inclús accessoris de muntatge i elements de fixació.
Inclou: Replanteig. Muntatge. Col·locació i fixació del dispositiu per a microventilació entre el full i el marc de la fusteria.
Criteri d'amidament de projecte: Nombre d'unitats previstes, segons documentació gràfica de Projecte.
Criteri de mesura d'obra: Es mesurarà el nombre d'unitats realment executades segons especificacions de Projecte.

| Codi | Ut | Descripció | Rendiment | Preu | Import |
|---|---|---|---|---|---|
| mt25pfz180c | U | Ferratge per a microobertura de finestra corredissa, sistema 2000 Perimetral i sistema 4200 Perimetral, "CORTIZO", amb accessoris de muntatge i elements de fixació. (material) | 1 | 1.63 | 1.630 |
| mo018 | h | Oficial 1ª serraller. (mà d'obra) | 0.091 | 30.13 | 2.742 |
| mo059 | h | Ajudant serraller. (mà d'obra) | 0.091 | 26.48 | 2.410 |
| % | % | Costos directes complementaris | 2 % | 6.782 | 0.136 |
|  |  | Costos directes |  |  | 6.918 |
